# Ancoratge mecànic per cargolat, sobre element de formigó

- Propietat de l'arxiu: CYPE INGENIEROS, S.A.
- Format: FIEBDC-3/2002
- Divisa: EUR
- Costos indirectes: 3.00 %
- IVA: 21.00 %

## E Estructures

### EH Formigó armat

#### EHW Ancoratges estructurals

**EHW025** U Ancoratge mecànic per cargolat, sobre element de formigó.
Ancoratge mecànic tipus cargol de cap hexagonal amb volandera, d'acer galvanitzat, TFE 6x40 "INDEX", de 6 mm de diàmetre i 40 mm de longitud, cargolat directament a la perforació de 6 mm de diàmetre i 45 mm de profunditat mínima, realitzada mitjançant trepant amb martell percussor i broca, sobre element fissurat o no fissurat, de formigó de 20 N/mm² de resistència característica mínima i 50 N/mm² de resistència característica màxima.
Inclou: Replanteig de la posició de l'ancoratge. Execució de la perforació. Neteja de la pols resultant. Col·locació de la peça a fixar. Col·locació del cargol i cargolat d'aquest. Neteja de les restes sobrants.
Criteri d'amidament de projecte: Nombre d'unitats previstes, segons documentació gràfica de Projecte.
Criteri de mesura d'obra: Es mesurarà el nombre d'unitats realment executades segons especificacions de Projecte.

| Codi | Ut | Descripció | Rendiment | Preu | Import |
|---|---|---|---|---|---|
| mt26ind115aa | U | Ancoratge mecànic tipus cargol de cap hexagonal amb volandera, d'acer galvanitzat, TFE 6x40 "INDEX", de 6 mm de diàmetre i 40 mm de longitud, per a fixació sobre elements de formigó, fissurats o no fissurats. (material) | 1.000 | 0.46 | 0.46 |
| op00tal010 |  | Trepant. | 1.000 | 0.00 | 0.00 |
| mo020 | h | Oficial 1ª construcció. (mà d'obra) | 0.072 | 28.42 | 2.05 |
| mo112 | h | Peó especialitzat construcció. (mà d'obra) | 0.072 | 24.59 | 1.77 |
| % | % | Costos directes complementaris | 2 % | 4.28 | 0.09 |
|  |  | Costos directes |  |  | 4.37 |
