# Element de fixació

- Propietat de l'arxiu: CYPE Ingenieros S.A.
- Format: FIEBDC-3/2016
- Programa: Generador de preus de la construcció. CYPE Ingenieros, S.A.
- Data: 30/09/2024
- Divisa: EUR
- Costos indirectes: 3 %
- IVA: 21 %

## E Estructures

### EH Formigó armat

#### EHW Ancoratges estructurals

**EHW024** U Element de fixació.
Element de fixació compost per vareta roscada d'acer galvanitzat qualitat 5.8, segons UNE-EN ISO 898-1, amb marca de col·locació, EQ-AC M8/110 "INDEX", de 8 mm de diàmetre i 110 mm de longitud, femella i volandera.
Inclou: Inserció de l'element de fixació. Aplicació del parell de collament amb clau dinamomètrica.
Criteri d'amidament de projecte: Nombre d'unitats previstes, segons documentació gràfica de Projecte.
Criteri de mesura d'obra: Es mesurarà el nombre d'unitats realment executades segons especificacions de Projecte.

| Codi | Ut | Descripció | Rendiment | Preu | Import |
|---|---|---|---|---|---|
| mt26ind250aa | U | Element de fixació compost per vareta roscada d'acer galvanitzat qualitat 5.8, segons UNE-EN ISO 898-1, amb marca de col·locació, EQ-AC M8/110 "INDEX", de 8 mm de diàmetre i 110 mm de longitud, femella i volandera. (material) | 1 | 0.97 | 0.970 |
| mo020 | h | Oficial 1ª construcció. (mà d'obra) | 0.017 | 28.42 | 0.483 |
| mo112 | h | Peó especialitzat construcció. (mà d'obra) | 0.017 | 24.59 | 0.418 |
| % | % | Costos directes complementaris | 2 % | 1.871 | 0.037 |
|  |  | Costos directes |  |  | 1.908 |

Residus:
- col·locació: mt26ind250aa; factor de residu 0.0187907

## Recursos

**mt26ind250aa** U Element de fixació compost per vareta roscada d'acer galvanitzat qualitat 5.8
Dades tècniques: Cost energètic 3.501 MJ; Emissió de CO2 0.230 kg; Codi LER 17 04 05; Massa de l'element 0.043 kg; Volum 0.00002 m3
Residus:
- embalatge: re170203 Plàstic. (component de residu); rendiment 0.025 kg; Codi LER 17 02 03; Massa de l'element 1 kg; Volum 0.001667 m3
