# Ancoratge mecànic per cargolat, sobre element de formigó

- Propietat de l'arxiu: CYPE Ingenieros S.A.
- Format: FIEBDC-3/2016
- Programa: Generador de preus de la construcció. CYPE Ingenieros, S.A.
- Data: 09/03/2024
- Divisa: EUR
- Costos indirectes: 3 %
- IVA: 21 %

## E Estructures

### EH Formigó armat

#### EHW Ancoratges estructurals

**EHW025** U Ancoratge mecànic per cargolat, sobre element de formigó.
Ancoratge mecànic tipus cargol de cap hexagonal amb volandera, d'acer galvanitzat, TFE 6x40 "INDEX", de 6 mm de diàmetre i 40 mm de longitud, cargolat directament a la perforació de 6 mm de diàmetre i 45 mm de profunditat mínima, realitzada mitjançant trepant amb martell percussor i broca, sobre element fissurat o no fissurat, de formigó de 20 N/mm² de resistència característica mínima i 50 N/mm² de resistència característica màxima.
Inclou: Replanteig de la posició de l'ancoratge. Execució de la perforació. Neteja de la pols resultant. Col·locació de la peça a fixar. Col·locació del cargol i cargolat d'aquest. Neteja de les restes sobrants.
Criteri d'amidament de projecte: Nombre d'unitats previstes, segons documentació gràfica de Projecte.
Criteri de mesura d'obra: Es mesurarà el nombre d'unitats realment executades segons especificacions de Projecte.

| Codi | Ut | Descripció | Rendiment | Preu | Import |
|---|---|---|---|---|---|
| mt26ind115aa | U | Ancoratge mecànic tipus cargol de cap hexagonal amb volandera, d'acer galvanitzat, TFE 6x40 "INDEX", de 6 mm de diàmetre i 40 mm de longitud, per a fixació sobre elements de formigó, fissurats o no fissurats. (material) | 1 | 0.46 | 0.460 |
| mo020 | h | Oficial 1ª construcció. (mà d'obra) | 0.072 | 28.42 | 2.046 |
| mo112 | h | Peó especialitzat construcció. (mà d'obra) | 0.072 | 24.59 | 1.770 |
| % | % | Costos directes complementaris | 2 % | 4.276 | 0.086 |
|  |  | Costos directes |  |  | 4.362 |

Residus:
- col·locació: mt26ind115aa; factor de residu 0.0187778

## Recursos

**mt26ind115aa** U Ancoratge mecànic tipus cargol de cap hexagonal amb volandera
Dades tècniques: Cost energètic 2.648 MJ; Emissió de CO2 0.143 kg; Codi LER 17 04 05; Massa de l'element 0.009 kg; Volum 0.000004 m3
Residus:
- embalatge: re170203 Plàstic. (component de residu); rendiment 0.025 kg; Codi LER 17 02 03; Massa de l'element 1 kg; Volum 0.001667 m3
